# Photovoltaikanlage
Angebotsaufforderung (GAEB 90, DA83)
Währung: EUR
Auftraggeber: Autobahn GmbH des Bundes

## Photovoltaik
Datum: 27.03.26

### Titel 01 PV-Anlage

**01.0001 Solar-Modul**
Solar-Modul
Glas/Folie PV Modul mit 410 Wp mit 25 Jahren
Produktgarantie und 25 Jahren Leistungsgarantie auf
mind. 84,25 % Nennleistung.
PV Modul serienmäßig:
- Moduleffizienz bis zu 21,5 %
- Extra hohe Verschattungsresistenz
- LeTID getestet
- 100 % PID geschützt
-
Modultechnologie / Ausführung:
Glas-Folie Laminat mit eloxierten Aluminiumrahmen. Rahmen schwarz.
Gehärtetes Solarglas, Antireflex Veredelung 3,2 mm, monokristalline PERC Hochleistungssolarzelle, 108 Solarzellen pro
Modul, Rückseite mit mehrlagigem Folienverbund
-
Solarzellen:
108 monokristalline PERC Hochleistungssolarzellen
-
maximale Abmessungen (LxBxH) und maximales Gewicht:
1722 x 1134 x 30 mm, 21,30 kg
-
Anschlusstechnik:
Kabel 1,1 m, 4 qmm
Stecker: EVO2
-
Max. Systemspannung: 1500 V oder 1000 V
Elektrische Eigenschaften bei STC:
Nennleistung Pmax: 410 Wp
Nennspannung Vmp: 29,2 V
Nennstrom Imp: 10,52 A
Leerlaufspannung Voc: 35,1 V
Kurzschlussstrom Isc: 11,28 A
Modulwirkungsgrad: mind. 21,5 %
Menge: 72,000 St

**01.0002 Hybridwechselrichter 3 phasig**
Hybridwechselrichter 3 phasig

Flexibler Einsatz
breiter Batteriespannungsbereich von
150-600 V
unterstützt Parallelschaltung mit voller
Kommunikation zwischen Wechselrichtern
100 % unsymmetrische Last im Sicherungsmodus

Intelligentes Management
hoher Eigenverbrauch durch optimiertes
integriertes Energie Management System
kostenlose online-Überwachung
zur Verbesserung des Energiemanagements
Remote Firmware Updates und anpassbare
Einstellungen

Energieunabhängigkeit
nahtloser Übergang in den back Up Modus
zum Schutz vor Stromausfällen
schnelles Laden / Entladen zur problemlosen Gewährleistung von Stromspitzen

Einfache Installation
schnelle Steckverbindung für zeitsparende Installation
online Inbetriebnahme mit Smartphone
leicht und kompakt
Konnektivität
serienmäßig mit WiNet Modul und 3-Phasen
Zähler Netzeinspeisepunkt

Kompatibilität
kompatibel mit angebotenem Batteriespeichersystemen

Anzahl Stringeingänge: 3
Display: w/o display
arc fault circuit interrupter: nein
Schnittstelle 1: RS485
AC Nennleistung: 10 kVA
Schnittstelle 2: ethernet
max. AC Leistung: 10,00 kVA
Topologie: trafolos
max. DC Anschlussleistung: 15,00 kWp
Hochsetzsteller: Ja
max. Eingangsspannung DC: 1000 V
max. Mpp Eingangsspannung: 950 V
Einspeisephasen: 3
max. Eingangsstrom: 37,50 A
europ. Wirkungsgrad: 97,90 %
max. Wirkungsgrad: 98,40%
Gehäuseschutzklasse: IP65
Anzahl MPP Tracker: 2
min. MPP Eingangsspannung: 200 V
Menge: 1,000 St

**01.0003 Strangwechselrichter 3 phasig**
Strangwechselrichter 3 phasig

Ertragsstark
niedrigere Start- und höhere MPPT-Spannung
mit bifazialen Modulen kompatibel
integrierte PID Recovery Funktion
-
Sicher und zuverlässig
Fehlerlichtbogen Schutzeinrichtung
integrierte DC und AC SPD vom Typ II
hohe Korrosionsschutzklasse C5
-
Konnektivität
WiNet Modul ist im Lieferumfang enthalten
-
Intelligentes Management
Intelligente Kennlinienüberwachung
24/7 Live Überwachung
Firmware Fernaktualisierung
-
Einfach und intuitiv
kompaktes Design
einfacher Anschluss Kabel
schnelle und einfache Inbetriebnahme per
App
-
Anzahl Stringeingänge: 4
Display: w/o display
arc fault circuit interrupter: ja
Schnittstelle: RS485
AC Nennleistung: 20 kVA
Schnittstelle 2: ethernet
max. AC Leistung: 22,0 kVA
Topologie: trafolos
max. DC Anschlussleistung: 30,0 kWp
Hochsetzsteller: Ja
max. Eingangsspannung DC: 1100 V
max. Mpp Eingangsspannung: 1000 V
Einspeisephasen: 3
max. Eingangsstrom: 50,00 A
europ. Wirkungsgrad: 98,10 %
max. Wirkungsgrad: 98,50%
Gehäuseschutzklasse: IP65
Anzahl MPP Tracker: 2
min. MPP Eingangsspannung: 160 V
Menge: 1,000 St

**01.0004 DC Kabel 6 qmm, 100 m**
Menge: 3,000 St

**01.0005 Anschlüsse Steck/ Kupplung Solarmodule - Zu und Ableitung**
Anschlüsse von Ab- / Zuleitung der Solarmodule
mittels erforderlicher Stecker / Kupplung je nach
Erfordernis.
Benötigte Stecker/ Kupplung sind Bestandteil dieser
Position.

Liefern und betriebsbereit anschließen.
Menge: 24,000 St

**01.0006 Überspannungsschutz Typ 2 für Photovoltaikanlagen-Anlagen**
Überspannungsschutz Typ 2
für Photovoltaikanlagen mit getrennter
Blitzschutzanlage zur Absicherung der einzelnen
Stringleitungen.
Fehlerresistente Y-Schaltung nach VDE 0100-712 (EN
50539-12) mit Statusanzeige. Gekapselte
Zinkoxid-Varistor-Ableiter zum Einsatz in
Verteilergehäusen. Mit thermischer und dynamischer
Abtrennvorrichtung. Mit optischer Funktionsanzeige.
Rastfunktion mit Vibrationsschutz und
Spannungskodierung. Kompletteinheit aus steckbarem
Varistor-Ableiter mit Abtrennvorrichtung.
Überspannungsschutz-Potentialausgleich nach VDE
0100-443 (IEC 60364-4-44), geprüft nach EN 50539-11
(VDE / KEMA).
Dimension: 1000V DC
Baubreite in Teilungseinheiten: 3
Ausführung der Pole: 3
Fernsignalisierung: nein
Maximale Vorsicherung: 125 A
Netzform: sonstige
Schutzpegel: =4,0 kV
Signalisierung am Gerät: optisch
SPD nach EN 61643-11: Typ 2
LPZ: 1?2
Schutzart: IP20
Montageart: Hutschiene 35 mm
Maximaler Ableitstoßstrom (8/20 µs): 40 kA
Prüfklasse Typ 2: ja

komplett verdrahtet und fertig montiert einschließlich
allem Zubehör- und Befestigungsmaterial liefern,
betriebsbereit montieren und anschließen mit allen Zu-
und Abgangsleitungen
Menge: 7,000 St

**01.0007 Leergehäuse GAK für v.g. Ableiter**
Leergehäuse GAK
für den Einbau und anteilmäßige Verdrahtung der v.g.
bis zu 12 Überspannungsableiter inkl. erforderlichen
Hutschienenanteil.
Für die Montage auf dem Dach
Geeignet, für die Installation in rauen Umgebungen und
im ungeschützten Außenbereich.
Stabile Grundkonstruktion, hohe Variabilität im Ausbau
durch vielfältige Montagesysteme im Zubehör.
Montage des Deckels auf Unterkasten mittels
Schnellverschlusses, Gehäuse ist plombierbar.
Rückwand mit Ausschlagmembranen zur einfachen
Ausrüstung mit Belüftungselementen.
Dichtungssystem mit hochwertiger Hohlkammerdichtung,
mit integriertem System zur Wasserabführung und
Verhinderung von Stauwasserbildung im Dichtungsbereich.

Zubehör:
Montagehalter, Tragschienen, Tragsysteme,
Abdeckplatten, Einbauplatten, Deckelverliersicherung,
Montageplatten, Substratplatten,
Außenbefestigungslaschen(V4A), Masthalterung,Trennwand,
(Montage erfolgt mittels v.g. Komponenten auf dem Dach
mit erforderlichen Mindestabstand zum Dach von min. 700
mm, Erforderliche Beschwerungsplatten, bzw.
Aufstellplatten mit Schutzmatten zum Gründach sind mit
einzukalkulieren)

Kasten und Rahmen:
glasfaserverstärktes Polycarbonat,
grau, ähnlich RAL 7035,
Deckel: Polycarbonat blautransparent
UV-beständig und Halogenfrei

Schutzart nach EN 60529:  IP 66 / IP 67
Schlagfestigkeit nach EN 50102:  IK 09 (bei -25°C)
Type rating nach UL 50:  4X, 12K
Schutzklasse nach EN 61140:  II

20% Reserveanteil sind mit einzukalkulieren
Erforderliche Maße / Vom Bieter auszufüllen

Breite: ___________

Höhe: ___________

Tiefe: ____________

Zertifiziert nach:
EN 62208, EN 61439-1, -2 und -3
UL 50 /UL 50E sowie CSA C22.2
DNV-GL (Location Classes: Temperature: A, Humidity: A,
Vibration: B)
DLG-Anerkannt (Ammoniakbeständigkeit)

komplett verdrahtet und fertig montiert einschließlich
allem Zubehör- und Befestigungsmaterial liefern,
betriebsbereit montieren und anschließen mit allen Zu-
und Abgangsleitungen
Menge: 1,000 St

**01.0008 Kleinverteiler**
Kleinverteiler

Kleinverteiler, mit Schutzart IP65, mit integrierten
Belüftungselementen zur Verminderung der
Kondenswasserbildung, Bemessungsbetriebsspannung: 400V
AC, Bemessungsisolationsspannung: 1000V AC, 1500V DC,
zertifiziert durch VDE (DIN EN 60670-1/-24 (VDE
0606-1/-24)), UL-EU (EN 62208), UL-EU (EN 61439-1/-2),
UL-EU (EN 61439-1/-3), UL-EU (EN 61439-1 & EN IEC
61439-7), DLG (Ammoniakbeständigkeit), oben und unten
metrische Vorprägungen für universelle
Leitungseinführungen mit Kabelverschraubungen und /
oder Doppelmembranstutzen, oben mit elastischen
Einführungen DMS M20 vorbestückt, für die Installation
im industriellen Umfeld und im geschützten Außenbereich
PE/N-Klemme, bestehend aus: PE-Klemmschiene mit 6
Schraubklemmen 2,5-16mm² und 21 Push-in-Klemmen
0,75-4mm², 4 N-Module (mit Steckbrücke verbunden) mit
jeweils 2 Schraubklemmen 2,5-16mm² und 6
Push-in-Klemmen 0,75-4mm² mit Betätigungshebel zum
werkzeuglosen Lösen der Leiter

Beigefügtes Zubehör: Doppelmembranstutzen: 2x M16, 10x
M20, 4x M25, 2x M32, 2x M40, Verschlussstopfen, Abdeck-
und Beschriftungsstreifen

Technische Daten:
Schutzart IP65, belüftet, Schlagfestigkeit IK08,
Schutzklasse II, Bemessungsspannung 400V AC, VDE (DIN
EN 60670-1/-24 (VDE 0606-1/-24)), UL-EU (EN 62208),
UL-EU (EN 61439-1/-2), UL-EU (EN 61439-1/-3), UL-EU
(EN 61439-1 & EN IEC 61439-7), DLG
(Ammoniakbeständigkeit), halogenfrei

Bestückung:
Hauptschalter/Leistungsschalter:
63  A, 4-polig mit Überstromauslöser
Klemmsteine für die Hauptzuleitung 5-pol, bis 50 mm²
4 Klemmsteine für Ableitung 5-pol bis 16mm²
1 Klemmstein für die Hauptzuleitung 5-pol, bis 50 mm²
4 Stck Sicherungslasttrenner D0II 3-pol. schaltbar
  Typ Linocur mit  Si-Einsätzen
1 Rundsteuerempfänger
2 FI/LS 40/ 0,03A B16A
1 FI 40/ 0,03A
6 Leitungsschutzschalter B16A
4 St Überspannungsschutz Typ 2 3-polig +NPE

Erforderliche Maße / Vom Bieter auszufüllen

Breite: ___________

Höhe: ___________

Tiefe: ____________

komplett verdrahtet und fertig montiert einschließlich
allem Zubehör- und Befestigungsmaterial liefern,
betriebsbereit montieren und anschließen mit allen Zu-
und Abgangsleitungen
Menge: 1,000 St

**01.0009 Schaltschrank mit erforderlicher Regelung zur Einspeisung und**
Schaltschrank mit erforderlicher Regelung zur
Einspeisung und
Regelung der PV-Anlagen. Der Schaltschrank soll neben
der
Hauptverteilung des Gebäudes aufgestellt und in die
Anlage
eingebunden werden. Der Schaltschrank nebst notwendiger
Komponenten für die Einspeisebegrenzung, Schnittstelle
zur Abschaltung durch die Feuerwehr/Brandmeldeanlage,
Netz- und Anlagenschutz, sowie zur  Bedienung und
Anlagenvisualisierung über ein Cloudinterface sind
Bestandteil dieser Position und mit  einzukalkulieren.
Erforderliche Planerische Leistung  ist bei dieser
Position ebenso einzukalkulieren. Erforderliche Maße /
Vom Bieter
auszufüllen

Breite: ___________
Höhe: ___________
Tiefe: ____________

komplett verdrahtet und fertig  montiert einschließlich
allem Zubehör- und Befestigungsmaterial liefern,
betriebsbereit montieren und anschließen mit allen Zu-
und Abgangsleitungen.
Menge: 1,000 St

**01.0010 Wandlerschrank**
Schrankgehäuse nach DIN VDE 0603/1, Maßnorm DIN 43 870
zur Aufputz, Unterputz oder teilversenkter Montage.
Bestehend
aus Schrank mit Tür aus pulverbeschichtetem,
eingebranntem, stabil profiliertem1 mm dickem
Stahlblech. Innenauskleidung komplett aus Kunststoff.
Leitungseinführungen oben und unten durch eingebaute
Kunststofflanschplatten. Rückseitige Vorprägung im
Kunststoffteil. Sammelschienendurchführungen
als beidseitige seitliche Vorprägung im unteren Bereich
als Möglichkeit zur Sammelschienenverbindung von
verschiedenen Schränken oder in Verbindung mit einem
Kabelanschlusskasten und Anschlusssatz. Tür frontbündig
mit
innenliegenden, justierbaren Scharnieren, wahlweise
rechts
oder links anschlagbar mit 110° Öffnungswinkel.
Türverschluss mit Vorreiber. Türverschluss durch andere
Schließungen
austauschbar. Schrank nebeneinander und übereinander
anflaschbar. Schrankgröße 1- bis 5-feldrig mit 72 bis
540
Platzeinheiten (PLE).
Hinweis: Die Hauptleitung ist nach VDE-AR-N
4100:2019-04 von unten oder seitlich in den
netzseitigen Anschlussraum des
Zählerschrankes einzuführen und dort anzuschließen.
Schutzartz IP44, Schutzklasse II Nennstrom des
Sammelschienensystems <=125A Ausführung nach VDE-AR-N
4100:2019-04

Bestehend aus:

- 1x Wandler-u.Messschrank,
universN, 1100x800x205mm, für
ZWT Gr1/2
- 1x Wandlerfeld, UniversN, NAR
NH00 SLTS 40mm SasSyst, AAR
Lasttrennsch. 125A
- 5x Sammelschienenklemme
25mm²-70mm² bei 12x5mm,
25mm²-50mm² bei 12x10mm,
CuLeiter
- 1x Kombiableiter T1+T2+T3 4P
limp, 7,5kA TT/TNS
- 1x Kabelanschlusskasten,
univers, 324x307x149mm, IP54,
SKII, unten leer
- 1x Wandlerzubehör, universN,
Wandlermessleitungssatz
- 1x Bestückungspaket für
Spgsversorgung RfZ, für Bauhöhe
1400mm, mit LS 6A im NAR
- 1x Patch-Leitung 2xRJ45
Stecker für WAN-Anwendung,
Farbe blau, Länge 1 m
- 2x RJ45-Buchse in Patch/Patch
Ausführung 180° für
WAN-Anwendung, IP20, CAT 6A
Menge: 1,000 St

**01.0011 Solar Anlagenregler, Datenlogger und Smart-Energy Regler**
Solar Anlagenregler,Datenlogger und Smart-Energy-Regler
Komplettsystem über eine herstellerunabhängige
Plattform zum Monitoring und zur Regelung einer
PV-Anlage

Kombiniertes Hutschienengerät mit Datenlogger,
Anlagenregler und Smart Energy Funktionen in
einem Gerät.

Für eine Anlagengröße bis 100 kWp

Setzt gesetzlich vorgeschriebene Einspeiseregularien
einfach und effektiv um.

Modular aufgebaut, notwendige Funktionen können
individuell zusammengestellt werden.
Direktvermarktung kann mit entsprechenden
Partnerunternehmen der deutschen Energiewirtschaft
direkt über das Log-System erfolgen. Einschließlich
Möglichkeit zur Datenübermittlung an Direktvermarkter.

Optionale Möglichkeit der Freischaltung der
Komplettlösung für Redispatch 2.0

Diese Position ist als Komplettlösung mit mindestens
dem folgenden Anschlüssen und Funktionen anzubieten:

- Komplettsystem als Hutschienensystem für
Schaltschrankeinbau
- Einschließlich aller notwendigen Netzteile
- Anbindung von 4 Wechselrichtern gemäß dieser
Ausschreibung über entsprechende Schnittstellen (z.B.
über RS485)
- Anbindung von 3-phasigem Messwandlerzähler
(alternativ nach Wahl des AG: Drehstromzähler) über
entsprechende Schnittstelle als Energiezähler für die
Messung von Leistung und Energie
- Anbindung AC-Batteriesystem über entsprechende
Schnittstelle (z.B. über RS485)
- Einspeisemanagement mit einstellbarer Begrenzung der
Einspeisung (und Regelung mit Verrechnung
Eigenverbrauch)
- Schnittstelle zur Einbindung
Fernsteuerung/Rundsteuerempfänger

Die Regelanlage muss offen sein, sodass sie bei Bedarf
(z.B. Anlagenerweiterung, Bedarf für
Funktionserweiterung) erweitert werden kann.

Einschließlich ggf. notwendiger Lizenzen für die oben
genannten Funktionen für eine Laufzeit von mindestens 2
Jahren.

Komponenten liefern, installieren, in Betrieb nehmen
und Projekt- und Anlagenspezifisch programmieren und
parametrieren.

Angaben des Bieters:
Hersteller:  _______________

Typ:  _______________
Menge: 1,000 St

**01.0012 Solar Anzeigetafel 32"**
Solar-Großdisplay mit LED-Widescreen für Innenbereich

Multimedia Solar Display zur Visualisierung von
Ertragsdaten.
Lieferung und Montage eines Multimedia Solar Displays
mit individueller Gestaltung der
Visualisierungsoberfläche zur Anzeige der erzeugten
Energie.
Frei konfigurierbare Darstellung der Daten
(z.B. Stromertrag und Stromverbrauch:
momentan, pro Tag, pro Monat, Pro Jahr),
Visualisierung der CO2-Einsparung und Vergleich mit Öl,
Gas und Steinkohle, CO2-Vermeidung mit
Vergleich einer zurückgelegten PKW-Strecke.
Automatischer Wechsel der einzelnen Ansichten in
Form einer "Diashow".
Visualisierung der Anzahl der versorgten Haushalte.
Das Display muss für den Dauerbetrieb bzw.
Langzeitbetrieb geeignet sein.
Die Datenanbindung erfolgt an die dafür vorgesehene
Schnittstelle zum Datenlogger via Ethernet/Internet.
Die Erstkonfiguration (technische Einbindung in das
Netzwerk, (LAN / Ethernet - optional WLAN) sowie das
Herstellen der Spannungsversorgung mit zwei 230 V
Steckdosen ist einzukalkulieren.
Technische Komponenten des Systems: LED-Widescreen,
Steuercomputer, neigbare Wandhalterung, Kabel und
Zubehör

Garantie
Produktgarantie (Jahre): 3

Komponenten liefern, installieren, in Betrieb nehmen
und Projekt- und Anlagenspezifisch programmieren und
parametrieren.
Menge: 1,000 St

### Titel 02 Batteriespeicher

**02.0001 Batteriemodul 3,2 kWh**
Batterie Modul 3,2 kWh
Lithium Eisenphosphat LiFePo4
Beförderungskategorie 2
-
Bei diesem Produkt handelt es sich um
ein Hochvolt Batteriesystem mit einem
Betriebsspannungsbereich zwischen 168 V
und 584 V.
Das Batteriesystem besteht aus einem
Batteriemanagementsystem (nicht Inhalt
des Batteriemoduls 3,2 kWh) und mindestens 3 bis
maximal 8 einzelnen Batteriemodulen.
-
Lieferumfang:
1x Batteriemodul 3,2 kWh
1x seitliche Abdeckung
2x Schrauben M5
-
Hinweis:
Bei Nachrüstung von Batteriemodulen unbedingt die Hinweise des Herstellers beachten.
Die Mischung der Batteriemodule Version
1 und Version 2 innerhalb einer Anlage
sind nicht möglich.
Die Batteriemodule in den Versionen V12 und V13 sind
untereinander kompatibel und funktionieren mit derselben BCU sowie denselben
Wechselrichtern.
Menge: 6,000 St

**02.0002 Batterie Management System**
Batterie Management System
für Batterien
----------------------------------------
Basiseinheit für Batteriespeichersystem, bestehend aus:
ca. 1x Batterie Sockel
ca. 1x obere Abdeckung der Batterie
ca. 1x Batterie Schaltgeräteeinheit
ca. 1x Halterung
ca. 1x Kabelbaum
ca. 1x Bolzen
ca. 2x Spreizdübelsatz
ca. 4x Standfüße
ca. 6x Schrauben M5
ca. 4x Schraubensätze M5
ca. 2x Unterlegscheiben M6
ca. 1 Satz Dokumente
-
Das eingebaute Batteriespeichermanagementsystem überwacht den  Betrieb und
verhindert, dass die  Batterie über die
vorgegebenen Grenzen hinaus betrieben
wird.
-
Es können ca. 8
einzelne Batteriemodule mit 3,2 kWh
mit einem Batterie Management System
kombiniert werden.
-
Es gelten die Garantiebedingungen des
Herstellers.
Menge: 1,000 St

### Titel 03 PV-Montagesystem Gründach Ost/West

*Hinweis*
Die Montage erfolgt auf einem bereits vorhandenen
Haltesystem.

**03.0001 Modulschnellmontageschiene 36**
Modulschnellmontageschiene 50

Modulschnellmontageschiene für die Montage von
PV-Modulen auf der existierenden Solaraufständerung.

Technische Daten:
Material: Aluminium natur
Länge: 4,8 m
Höhe 36 mm
Breite 39,4 mm

Liefern und fachgerecht nach Einbauanleitung des
Herstellers auf der vorhandenen Solaraufständerung
einbauen einschl. Klein- und Befestigungsmaterial.
Menge: 180,000 m

**03.0002 Schienenverbinder Modulschnellmontageschiene**
Zur Verbindung von zwei der vorher genannten
Modulschnellmontageschienen.
Bestehend aus U-Verbinder inkl. 4 Hammerkopfschrauben
und 4 Muttern.

Liefern und fachgerecht nach Einbauanleitung des
Herstellers auf der v.g. Solaraufständerung einbauen.
Menge: 25,000 St

**03.0003 Modulmittelklemmenset 30-42**
Modulmittelklemmenset 30-42

Modulmittelklemmenset 30-42 zur Befestigung von
PV-Modulen auf Modulschnellmontageschienen.
Für Modulrahmenhöhe 30-42 mm.

Liefern und fachgerecht nach Einbauanleitung des
Herstellers auf der v.g. Solaraufständerung einbauen.
Menge: 125,000 St

**03.0004 Modulendklemmenset 30-42**
Modulendklemmenset 30-42

Modulendklemmenset 30-42 zur Befestigung von PV-Modulen
auf Modulschnellmontageschienen.
Für Modulrahmenhöhe 30-42 mm.

Liefern und fachgerecht nach Einbauanleitung des
Herstellers auf der v.g. Solaraufständerung einbauen.
Menge: 50,000 St

**03.0005 Statischer Nachweis Windsog**
Statischer Nachweis Windsog

Objektbezogener statischer Nachweis der Auflast für die
Windsogsicherung der Photovoltaikanlage.
Menge: 1,000 St

**03.0006 Statischer Nachweis Schneelast**
Statischer Nachweis Schneelast

Objektbezogener statischer Nachweis der Auflast für die
Schneelast der Photovoltaikanlage.
Menge: 1,000 St

### Titel 04 Erdung PV Anlage

**04.0001 Fangeinrichtung für Flachdächer**
Fangeinrichtung für Flachdächer
zur Anbindung an vorhandene Blitzschutzanlage
Rundaluminium-Knetlegierung (AlMgSi) 8 mm nach DIN
48801, kompl. mit allem Zubehör, liefern und montieren.
Menge: 10,000 m

**04.0002 Dachleitungshalter**
Dachleitungshalter
zur Anbindung an vorhandene Blitzschutzanlage
Dachleitungshalter für Flachdächer aus
Kunststoff mit Betonkern von ca. 1,3 kg
liefern und fachgerecht montieren
Menge: 15,000 St

**04.0003 Anschlusslasche Aluminium**
Anschlusslasche Aluminium
zur Anbindung an vorhandene Blitzschutzanlage
zum Anschließen und Verbinden von Metallverkleidungen,
Dachaufbauten und Kanälen, Aluminium,
Befestigung mit 4 Blindnieten,
DIN 48 841 L,
komplett mit Verbindungsmaterial, Anschlussklemme und
allem Zubehör
liefern und montieren
Menge: 20,000 St

**04.0004 Erdungsanschlüsse**
Erdungsanschlüsse
an Metallkonstruktionen mittels verstellbarer
Erdungsbandschellen mit Universalanschlussklemme nach
VDE 0190 bis 2 1/2" herstellen.
Menge: 10,000 St

**04.0005 Anschluss von Erdungsleitung**
Die Erdlungsleitungen werden an Metallkonstruktionen,
Ablaufrinnen usw. incl. Klemmen, Schellen oder mittels
Bohrung oder Schweißarbeit, Klein- und einschl.
Befestigungsmaterial und Korrosionsschutz angeschlossen
- Nur Verwendung von wasserverdünnbaren Produkten mit
VOC < 140 g/l
- Ausnahme: für Metalleffektlacke  VOC < 300 g/l
Menge: 3,000 St

**04.0006 Potentialausgleichsschiene**
Potentialausgleichsschiene
plombierbar, bis 300 A,
mit Klemmmöglichkeit bis 12 x 25 mm²,
1 x 70 - 100 mm Durchmesser und 1 x FL 30 liefern,
montieren und ankommende Leitungen anschließen.
Menge: 1,000 St

**04.0007 Potentialausgleichleitung NXMH 1 x 6 mm²**
Potentialausgleichleitung NXMH 1 x 6 mm²
in Teillängen liefern und komplett auf vorhandene
Tragsysteme verlegen und anschließen
einschließlich allen erforderlichen Klein und
Befestigungsmaterial.
Menge: 15,000 m

**04.0008 Potentialausgleichleitung NXMH 1 x 16mm²**
Potentialausgleichleitung NXMH 1 x 16mm²
in Teillängen Liefern und komplett auf vorhandene
Tragsysteme verlegen und anschließen
einschließlich allen erforderlichen Klein und
Befestigungsmaterial
Menge: 15,000 m

**04.0009 Dachdurchführung**
Schwanenhals - wärmegedämmt - verzinkt - NW 100

Schwanenhals - wärmegedämmt - verzinkt - NW 100
verzinkte Flachdachdurchführung zur Aufnahme von Kabeln
mittels Dichteinsatz, Einbindung in die
Dachabdichtungsbahn mittels passendem
Folienklemmflansch,
mit DKM, UV-Schutz mit umlaufender, unterseitiger
Tropfkante und Verdrehsicherung, 360° schwenkbar, EPDM
Dichtung, Folienklemmflansch, Befestigungsdübeln M8 x
100 verzinkt, Kleb- und Dichtstoff PU 50,
liefern und fachgerecht einbauen.

Übersicht Dachaufbau:

Platziert wird die Dachdurchführung mit den unteren
Komponenten auf einer Kernbohrung DA110 mm
Menge: 1,000 St

**04.0010 Kabeldichtung NW 100 mm**
Kabeldichtung NW100 mm
Kabeldichtung als geschlossener Dichteinsatz mit einem
oder mehreren Durchgängen passend zum vorher genannten
Schwanenhals
Bestehend aus: 2 Vollgummi-Einlage 2 Pressplatten mit
dazugehörendem Montagematerial aus Edelstahl V2A-V4A.
Mit einer Dichtbreite von 60 mm für drückendes Wasser
nach DIN 18336
Anzahl und Größe der Kabeldurchführungen je nach
Erfordernis
komplett liefern und betriebsfertig im Außenfundament
montieren und abdichten.
Menge: 1,000 St

**04.0011 Zweite Abdichtungsebene**
Zweite Abdichtungsebene
für vorher genannten Schwanenhals wärmegedämmt - NW 100
mittels Folienklemmflansch inkl. Zubehör: Kleb- und
Dichtstoff PU 50, Zahnspachtel, Andrückrolle und
Bleistift,
liefern und fachgerecht einbauen.
Menge: 1,000 St

### Titel 05 Absturzsicherung - Gerüststellung

**05.0001 Absturzsicherung**
Absturzsicherung

Fachgerechte Absicherung bestehend aus:
- Sicherung des Personals während der Dacharbeiten
durch Sicherung an vorhandenem Seilsicherungssystem
oder sonstigen Komponenten.
- Aufstieg und ggf. Anlieferung Material z.B. durch ein
geeignetes Baugerüst des Auftragnehmers für die
Dachflächen mit einer Höhe von ca.  5 Metern.
Die Gerüstarbeiten sind eigenverantwortlich gemäß der
gültigen Vorschriften (z.B. UVV, BG etc:)
durchzuführen.

Die Standorte und die Standzeit ist so gering wie
möglich zu halten und mit dem Auftraggeber und dem
Nutzer des Gebäudes abzustimmen.

Es ist möglich, das bauseitige Gerüste am Gebäude zur
Zeit der Montagen noch vorhanden und genutzt werden
können. Dies kann aber nicht garantiert werden.
Menge: 1,000 Psch

**05.0002 Gerüststellung - Hubwagenstellung**
Gerüststellung - Hubwagenstellung

Aufstieg und ggf. Anlieferung Material z.B. durch ein
geeignetes Baugerüst oder Hubwagen des Auftragnehmers
für die Dachflächen mit einer Höhe von ca. 5 Metern.
Die Gerüstarbeiten sind eigenverantwortlich gemäß der
gültigen Vorschriften (z.B. UVV, BG etc:)
durchzuführen.

Die Standorte und die Standzeit ist so gering wie
möglich zu halten und mit dem Auftraggeber und dem
Nutzer des Gebäudes abzustimmen.

Es ist möglich das bauseitige Gerüste am Gebäude,
soweit dieses zur Zeit der Montagen noch vorhanden ist,
zu nutzen.
Dies kann aber nicht garantiert werden.
Menge: 1,000 Psch

### Titel 06 Kernbohrungen
*** Grundausführung ZZV 001.0

*Hinweis*
Kernbohrarbeiten:

Kernbohrungen
für Stahlbetondecken/Stahlbetonwände bzw.
Mauerwerkswände

bis Güteklasse  : C 20/25
bis Stahleinlagen: 30 mm
bis Deckenstärke: 300 mm

Anmerkung:
In den Einheitspreisen sind enthalten:
- sämtliche Fahrtkosten
- Transport, Auf- und Abbau aller
  Maschinen und Gerüste (EG/Dach)
- die Stahlzuschläge
- das Anzeichnen der Bohrungen
- das Genehmigen der Bohrungen (Roh-Bau-
  leiter und Statiker)
- das Absichern der Bohrung im darunter
  liegenden Geschoß
- die Schutzmaßnahmen zur Verhinderung
  von Beschädigungen z. B. bereits vorh.
  Fenster
- die Entsorgung des Bohrkerns

Die bestehenden Gebäudeteile bzw. Einrichtungen sind
gegen Bohrwasser zu schützen und anschließend zu
reinigen!

Die Arbeiten können nicht alle gleichzeitig
durchgeführt werden.

Die Kernbohrungen sind in passendem Durchmesser zu
erstellen und ansonsten ist eine nachträgliche
Vermörtelung notwendig.

**06.0001 Kernbohrung durch die Geschossdecken (250 mm) Durchmesser: 110 mm herstellen**
Menge: 1,000 Stck

### Titel 07 Inbetriebnahme

**07.0001 Inbetriebnahme PV-Anlage**
Inbetriebnahme der vorstehend beschriebenen PV-Anlage

Beschreibung:
Fachgerechte Inbetriebnahme einer fertig installierten
Photovoltaikanlage inklusive sämtlicher erforderlicher
Prüfungen, Messungen gemäß den geltenden Normen und
Vorschriften. Die Arbeiten umfassen die Kontrolle und
Abnahme der installierten Komponenten, Systemprüfung,
Netzanbindung, sowie die Durchführung aller
erforderlichen Tests zur Sicherstellung der
ordnungsgemäßen und effizienten Funktion der Anlage.

Leistungsumfang:

- Sichtprüfung aller elektrischen Verbindungen und
mechanischen Befestigungen der PV-Module,
Wechselrichter, Unterkonstruktion, Kabel und
Schutzkomponenten.
- Prüfung der Isolationswiderstände gemäß DIN VDE
0100-600 und DIN EN 62446.
- Überprüfung der Verkabelung und Anschlüsse zwischen
den Modulen, den Batteriespeicher, dem Wechselrichter
und dem Netzanschluss.
- Test der Funktionalität des Wechselrichters, der
Batteriespeichers und der Netzanbindung.
- Messung der Leerlaufspannung und des
Kurzschlussstroms der einzelnen Stränge und Vergleich
mit den berechneten Sollwerten.
- Durchführung eines Funktionstests der gesamten
Anlage, einschließlich der Überwachungssysteme (z. B.
Monitoring-Software).
- Erstellung eines Inbetriebnahmeprotokolls, inklusive
aller Messprotokolle, Prüfberichte und einer Auflistung
der relevanten technischen Daten.
- Überprüfung und Optimierung der
Kommunikationseinrichtungen (z.B. Datenlogger,
Fernüberwachung).
- Einweisung des Betreibers in die Bedienung und
Wartung der Anlage.

Voraussetzungen:
Die Anlage muss vor der Inbetriebnahme vollständig
montiert und angeschlossen sein. Sämtliche baulichen
und elektrischen Arbeiten müssen abgeschlossen und
abnahmefähig sein. Der Zugang zur Wechselrichteranlage
und den Netzanschlusspunkten muss gewährleistet sein.

Besondere Hinweise:
Alle Arbeiten müssen von einer Fachkraft nach den
geltenden Vorschriften und Normen durchgeführt werden.
Die Inbetriebnahme erfolgt erst nach erfolgreicher
Installation und Abschluss aller notwendigen
Vorarbeiten.
Menge: 1,000 Psch

### Titel 08 Besondere Leistungen

*Hinweis*
Zur Ausführung der vertraglichen Leistung werden unter
Umständen Stundenlohnarbeiten erforderlich.

Die nachfolgend angebotenen Stundenlohnsätze sind der
Kalkulation zugrunde gelegt und gelten auch für die
Ausführung von außervertraglichen Arbeiten,
soweit dieselben von der Bauleitung angeordnet oder
genehmigt sind. Die Löhne beinhalten sämtliche
Nebenkosten wie Fahrtauslagen, Fahrtkosten,
Auslösungen, Spesen usw. Vergütet werden nur die
tatsächlich geleisteten Stunden, soweit die
Stundenlohnarbeiten im Einzelfall mit Zustimmung des
Auftraggebers ausgeführt sind.Die Stundenlohnarbeiten
sind durch Stundenlohnzettel nachzuweisen, die
w ö c h e n t l i c h  der Bauleitung zur
Unterschrift vorzulegen sind.
Meister- und Obermonteurstunden werden nicht gesondert
vergütet

Hinweis:
Welche Qualität (M/H) für die Stundenlohnarbeiten
erforderlich ist, wird durch die Bauleitung vorgegeben.
Danach erfolgt die Abrechnung.

**08.0001 Monteurstunden zum Nachweis**
Monteurstunden zum Nachweis,
nur auf ausdrückliche Anweisung durch die Bauleitung
Menge: 20,000 Std

**08.0002 Helferstunden zum Nachweis**
Helferstunden zum Nachweis,
nur auf ausdrückliche Anweisung durch die Bauleitung
Menge: 20,000 Std

**08.0003 Montageunterlagen und Montagezeichnungen PV-Anlage**
Montageunterlagen und Montagezeichnungen PV-Anlage

Bis zu 10 x Erstellung Montagezeichungen PV-Anlage nach
örtlichem Aufmaß und mit der Bauleitung vor Ort
koordinieren.

Die Ausführungs- und Montagezeichnungen sind spätestens
zwei Wochen vor Baubeginn dem zuständigen Fachplaner
zweifach zur Prüfung und Freigabe zu übergeben.

Die Pläne sind mindestens im Maßstab 1:50, bei
besonders kritischen Stellen auch mit einem kleineren
Maßstab zu erstellen.

Die Zeichnungen sind nach DIN gefaltet und in einem
geeigneten Ordner, mit Beschriftung des Bauvorhabens
und des Erstellers abgeheftet zu übergeben. In den
Zeichnungen sind alle relevante  Daten wie Rohrart,
Rohrdimension, Installationshöhen, Dämmung, Armaturen,
Lüftungsgeräte, Pumpen, Revisionsklappen,
Auslegungswerte, Einstellwerte usw. einzutragen und
darzustellen.
Auf Wunsch des Bauherren / der Bauleitung sind die
Pläne auch im DWG/DXF- und PDF-Format zu übergeben.
Menge: 1,000 Psch

**08.0004 Revisionsunterlagen und Revisionszeichnungen PV-Anlage**
Revisionsunterlagen und Revisionszeichnungen PV-Anlage

Die Revisionsunterlagen und Revisionszeichnungen
PV-Anlage sind in jeweils dreifacher Ausfertigung, nach
Abstimmung zwischen Auftragnehmer und Auftraggeber
folgendermaßen zu erstellen:

Sämtliche Zeichnungen sind als Farbplot nach DIN
gefaltet und in Ordnern mit einem strukturiertem
Inhaltsverzeichnis zu übergeben. Auf dem Ordner müssen
das Bauvorhaben, der Auftraggeber und der Auftragnehmer
mit Anschrift beschriftet werden.

Die Pläne sind mindestens im Maßstab 1:50, bei
besonders kritischen Stellen auch mit einem kleineren
Maßstab zu erstellen.

In den Zeichnungen sind alle relevante  Daten wie
Rohrart, Rohrdimension, Installationshöhen, Dämmung,
Armaturen, Lüftungsgeräte, Volumenstromreglern,
Schalldämpfern, Revisionsklappen, Auslegungswerte,
Brandschutzklappen etc. einzutragen und darzustellen.

Sämtliche Zeichnungen sind im dxf- und pdf-Format
auf einer CD je Ordner an den Bauherrn zu übergeben.

In den Revisionsunterlagen müssen folgende Unterlagen
enthalten sein:

1) Bedienungsanleitung mit Hinweisen zu In- und
Außerbetriebnahme der Gesamtanlage und Teilanlagen.

2) Produktbeschreibungen aller eingebauten Materialien
wie Rohr, Dämmung, Armaturen, Brandschutzmaßnahmen usw.

3) Soweit erforderlich: Abnahmeprotokoll der zust.
Behörde über ausgeführte Installationen.

4) Luftmengenprotokoll, Einweisungsprotokoll,
Abnahmeprotokoll und alle erforderlichen
Fachunternehmerbescheinigungen.

5) Protokoll des Hydraulischen Abgleichs einschl.
Auflistung aller verwendeten Ventile und Einstellwerte.

6) Spül- und Druckbescheinigungen.

7) Ersatzteillisten von Armaturen, Lüfter, Filtern,
Geräten usw.

8) Wartungsanweisungen für alle wartungsbedürftigen
Geräte und Anlagen.

9) Soweit erforderlich: Zulassungsbescheinigungen und
Übereinstimmungserklärung aller brandschutzrelevanten
Brandschotts etc.

10) Fotodokumentation Brandschutz

Revisionsunterlagen und Revisionspläne sind spätestens
zwei Wochen vor der Schlussabnahme der zuständigen
Bauleitung zur Prüfung und Weiterleitung an den
Bauherrn zu übergeben.

Alle Unterlagen sind in 3-facher Ausfertigung in Papier
und digital auf CD zu übergeben.
Menge: 1,000 Psch

**08.0005 Einweisung**
Einweisung
des für die spätere Bedienung und Wartung der
allgemeinen Photovoltaikanlage  zuständigen Personals
in die komplette Anlage mit
- Wechselrichter,
- Solarmodulen
- Fernüberwachung
- Einspeisung HV
- Zählereinrichtung
- etc.

einschl. Erstellung eines schriftlichen Protokolls.
Menge: 1,000 Psch

### Titel 09 Wartungsvertrag

*Hinweis*
Wartungsverträge
Die im Leistungsverzeichnis abgefragten
Wartungsangebote werden in der Wertung der Angebote
preislich für den gesamten Auftragszeitraum von
4 Jahren berücksichtigt.

**09.0001 Wartungsvertrag 1. Jahr PV-Anlage**
Wartung der Photovoltaikanlage nebst Komponenten

Für die jährliche Wartung der vorgenannten PV-Anlage
gemäß Anforderungen der Hersteller sowie der VDE, Amev
etc.

Die Wartung umfasst insbesondere Leistungen, wie die
Prüfung der elektrischen Komponenten, der
Anlagenprogrammierung und der ordnungsgemäßen Funktion
der Schaltungen und aller Systeme.

Folgende Leistungen sind durchzuführen:
- Sichtkontrolle aller zugehörigen elektrischen
  Anlagen, Bauteile,Solarmodule, Wechselrichter,
  Fernüberwachung etc.
- Kontrolle der Prüfungsparameter und Störungsmeldungen
- Durchführung einer Funktionsprüfung aller
elektrischer
  Anlagen, die anteilig zu der PV Anlage gehören bzw.
  eingebunden sind.
- Kontrolle aller Verteiler und Prüfung der Zu-
  und Abgangsleitungen auf festen Sitz
- Erstellung eines Wartungsprotokolles
- Gegebenenfalls Erstellung eines Angebotes bezüglich
  Instandsetzung.

In den Wartungskosten sind alle Nebenkosten wie
Personal-, Reise- und gegebenenfalls
Übernachtungskosten enthalten. Zuschläge bei Ausführung
der Arbeiten außerhalb der normalen Arbeitszeiten
werden gesondert berechnet.

Der Wartungsvertrag ist für eine Laufzeit von einem
Jahr anzubieten.

Eine Reinigung der Modulflächen ist in dieser Position
nicht enthalten.
Menge: 1,000 Jahr

**09.0002 Wartungsvertrag 2. Jahr PV-Anlage**
Beschreibung:
Wartungsvertrag wie vorher nur für Jahr 2.
Menge: 1,000 Jahr

**09.0003 Wartungsvertrag 3. Jahr PV-Anlage**
Beschreibung:
Wartungsvertrag wie vorher nur für Jahr 3.
Menge: 1,000 Jahr

**09.0004 Wartungsvertrag 4. Jahr PV-Anlage**
Beschreibung:
Wartungsvertrag wie vorher nur für Jahr 4.
Menge: 1,000 Jahr

USt %: 19,00
